# IUS050

- Propietat de l'arxiu: CYPE INGENIEROS, S.A.
- Format: FIEBDC-3/2002
- Divisa: EUR
- Costos indirectes: 3.00 %
- IVA: 21.00 %

## I Instal·lacions

### IU Urbanes

#### IUS Xarxes de sanejament

**IUS050** Ut Pou de registre d'elements prefabricats de formigó en massa, "BORTUBO", de 1,2 m de diàmetre interior i 3 m d'altura útil interior, sobre solera de 25 cm d'espessor de formigó armat HA-30/B/20/IIb+Qb lleugerament armada amb malla electrosoldada, amb tancament de tapa circular i marc de ferro colat classe B-125 segons UNE-EN 124, instal·lat en voreres, zones per als vianants o aparcaments comunitaris.
Formació de pou de registre d'elements prefabricats de formigó en massa, "BORTUBO", de 1,2 m de diàmetre interior i 3 m d'altura útil interior, format per: solera de 25 cm d'espessor de formigó armat HA-30/B/20/IIb+Qb lleugerament armada amb malla electrosoldada ME 20x20 Ø 8-8 B 500 T 6x2,20 UNE-EN 10080, base prefabricada de formigó en massa de 70 cm d'altura, amb dues perforacions i junts de cautxú EPDM per a connexió amb col·lectors de 300 mm de diàmetre nominal, anell prefabricat de formigó en massa de 100 cm d'altura, con asimètric prefabricat de formigó en massa de 120 cm d'altura i finalment com acabament superior un mòdul d'ajust prefabricat de formigó en massa de 10 cm d'altura, amb tancament de tapa circular i marc de ferro colat classe B-125 segons UNE-EN 124, instal·lat en voreres, zones per als vianants o aparcaments comunitaris. Inclús preparació del fons de l'excavació, formació de canal en el fons del pou amb formigó en massa HM-30/B/20/I+Qb, empalmament de la trobada dels col·lectors amb el pou i segellat de junts amb morter, rebut de patí, anellat superior, rebut de marc, ajustament entre tapa i marc i enrasament de la tapa amb el paviment. Totalment muntat, connexionat i provat mitjançant les corresponents proves de servei (incloses en aquest preu), sense incloure l'excavació ni el replé del extradós.
Inclou: Replanteig i traçat del pou en planta i alçat. Eliminació de les terres soltes del fons de l'excavació. Col·locació de la malla electrosoldada. Abocat i compactació del formigó en formació de solera. Muntatge de les peces prefabricades. Formació del canal en el fons del pou. Acoblament i rejuntat dels col·lectors al pou. Segellat de junts. Col·locació dels pates. Col·locació de marc, tapa de registre i accessoris. Realització de proves de servei.
Criteri d'amidament de projecte: Nombre d'unitats previstes, segons documentació gràfica de Projecte.
Criteri de mesura d'obra: Es mesurarà el nombre d'unitats realment executades segons especificacions de Projecte.

| Codi | Ut | Descripció | Rendiment | Preu | Import |
|---|---|---|---|---|---|
| mt10haf010pnc | m³ | Formigó HA-30/B/20/IIb+Qb, fabricat en central, amb ciment SR. (material) | 0.283 | 94.42 | 26.72 |
| mt07ame010n | m² | Malla electrosoldada ME 20x20 Ø 8-8 B 500 T 6x2,20 UNE-EN 10080. (material) | 3.768 | 3.25 | 12.25 |
| mt10hmf010kn | m³ | Formigó HM-30/B/20/I+Qb, fabricat en central, amb ciment SR. (material) | 0.249 | 90.16 | 22.45 |
| mt46phb010oo | Ut | Base prefabricada de formigó en massa per a formació de pou de registre, de 120 cm de diàmetre nominal (interior), 70 cm d'altura útil i 16 cm de gruix, classe N (Normal), càrrega de ruptura 90 kN/m², "BORTUBO", de 1767 kg, amb junt de cautxú EPDM, de lliscament i compressió, per a unió amb altres mòduls, per a connexió amb col·lector de fins a 300 mm de diàmetre, resistència a compressió major de 30 N/mm², segons UNE-EN 1917. (material) | 1.000 | 154.48 | 154.48 |
| mt46phb100f | Ut | Execució de forat de 460 mm de diàmetre, "BORTUBO", per a connexió de col·lector de formigó de 300 mm de diàmetre nominal (interior) a base prefabricada de formigó per a formació de pou de registre. (material) | 2.000 | 28.66 | 57.32 |
| mt46phb110f | Ut | Junt de cautxú EPDM, de lliscament i compressió, tipus arpó, "BORTUBO", per a connexió de col·lector de 300 mm de diàmetre nominal (interior) a base prefabricada de formigó per a formació de pou de registre, segons UNE-EN 681-1. (material) | 2.000 | 16.15 | 32.30 |
| mt46phb020ii | Ut | Anell prefabricat de formigó en massa per a formació de pou de registre, de 120 cm de diàmetre nominal (interior), 100 cm d'altura útil i 16 cm de gruix, classe N (Normal), càrrega de ruptura 90 kN/m², "BORTUBO", de 1600 kg, amb junt de cautxú EPDM, de lliscament i compressió, per a unió amb altres mòduls, resistència a compressió major de 30 N/mm², segons UNE-EN 1917. (material) | 1.000 | 142.73 | 142.73 |
| mt46phb030rr | Ut | Con asimètric prefabricat de formigó en massa per a formació de pou de registre, de 120 a 60 cm de diàmetre nominal (interior), 120 cm d'altura útil i 16 cm de gruix, classe N (Normal), càrrega de ruptura 90 kN/m², "BORTUBO", de 1960 kg, amb junt de cautxú EPDM, de lliscament i compressió, per a unió amb altres mòduls, segons UNE-EN 1917. (material) | 1.000 | 181.25 | 181.25 |
| mt46phb040f | Ut | Mòdul d'ajust prefabricat de formigó, de 60 cm de diàmetre nominal (interior), 10 cm d'altura útil i 10 cm de gruix, "BORTUBO", de 68,7 kg, amb junt de cautxú EPDM, de lliscament i compressió, per a unió amb altres mòduls, segons UNE-EN 1917. (material) | 1.000 | 25.32 | 25.32 |
| mt46phm050 | Ut | Pate de polipropilè conformat en U, per pou, de 330x160 mm, secció transversal de D=25 mm, segons UNE-EN 1917. (material) | 9.000 | 4.66 | 41.94 |
| mt46tpr010a | Ut | Tapa circular i marc de foneria dúctil de 660 mm de diàmetre exterior i 40 mm d'altura, pas lliure de 550 mm, per pou, classe B-125 segons UNE-EN 124. Tapa revestida amb pintura bituminosa i marc sense tancament ni junt. (material) | 1.000 | 47.09 | 47.09 |
| mq04cag010a | h | Camió amb grua de fins a 6 t. (maquinària) | 0.646 | 50.01 | 32.31 |
| au00auh020 |  | Canaleta per a abocament del formigó. | 1.000 | 0.00 | 0.00 |
| au00auh040 |  | Vibrador de formigó, elèctric. | 1.000 | 0.00 | 0.00 |
| mo041 | h | Oficial 1ª construcció d'obra civil. (mà d'obra) | 5.343 | 23.30 | 124.49 |
| mo087 | h | Ajudant construcció d'obra civil. (mà d'obra) | 2.672 | 20.68 | 55.26 |
| % | % | Costos directes complementaris | 2 % | 955.91 | 19.12 |
|  |  | Costos directes |  |  | 975.03 |

| Codi | Ut | Descripció | Preu |
|---|---|---|---|
| mo004 | h | Oficial 1ª calefactor. (mà d'obra) | 24.08 |
| mo103 | h | Ajudant calefactor. (mà d'obra) | 20.65 |
