# Col·lector soterrat

- Propietat de l'arxiu: CYPE INGENIEROS, S.A.
- Format: FIEBDC-3/2002
- Divisa: EUR
- Costos indirectes: 3.00 %
- IVA: 21.00 %

## I Instal·lacions

### IU Urbanes

#### IUS Xarxes de sanejament

**IUS015** m Col·lector soterrat, format per tub de formigó armat per sanejament sense pressió, fabricat per compressió radial, classe 60, càrrega de ruptura 60 kN/m², de 300 mm de diàmetre nominal (interior), unió per endoll i campana amb junt elàstica, "BORTUBO".
Subministrament i muntatge de col·lector soterrat, format per tub de formigó armat per sanejament sense pressió, fabricat per compressió radial, classe 60, càrrega de ruptura 60 kN/m², de 300 mm de diàmetre nominal (interior), unió per endoll i campana amb junt elàstica, "BORTUBO", amb una pendent mínima del 2,00%, per a conducció de sanejament sense pressió, col·locat sobre llit de sorra de 10 cm d'espessor, degudament compactada i anivellada amb picó vibrant de guiat manual, reblert lateral compactant fins als ronyons i posterior reblert amb la mateixa sorra fins a 30 cm per sobre de la generatriu superior. Inclús p/p de accessoris, peces especials, junts i lubricant per a muntatge, sense incloure l'excavació ni el posterior reblert principal de les rases. Totalment muntat, connexionat i provat mitjançant les corresponents proves de servei (incloses en aquest preu).
Inclou: Replanteig i traçat del conducte en planta i pendents. Eliminació de les terres soltes del fons de l'excavació. Presentació en sec de tubs i peces especials. Abocada de la sorra en el fons de la rasa. Execució de nínxols en el llit de recolzament per allotjar les campanes. Descens i col·locació dels col·lectors en el fons de la rasa. Muntatge dels col·lectors, començant per l'extrem aigües avall de la rasa. Neteja de la zona a unir, col·locació de juntes i encaix de peces. Realització de proves de servei. Execució del reblert envoltant.
Criteri d'amidament de projecte: Longitud mesurada en projecció horitzontal, entre cares interiors de pericons o altres elements d'unió, segons documentació gràfica de Projecte.
Criteri de mesura d'obra: Es mesurarà en projecció horitzontal, la longitud realment executada segons especificacions de Projecte, entre cares interiors d'arquetes o altres elements d'unió, incloent els trams ocupats per peces especials.

| Codi | Ut | Descripció | Rendiment | Preu | Import |
|---|---|---|---|---|---|
| mt46thb020eo | m | Tub de formigó armat per sanejament sense pressió, fabricat per compressió radial, classe 60, càrrega de ruptura 60 kN/m², de 300 mm de diàmetre nominal (interior), unió per endoll i campana amb junt elàstica, "BORTUBO", en trams de 420 mm de diàmetre exterior, 60 mm de gruix, 2400 mm de longitud útil, 2500 mm de longitud total, campana de 520 mm de diàmetre exterior i 420 kg de pes, amb junt de cautxú EPDM, de lliscament i compressió, tipus arpó, segons UNE-EN 1916. (material) | 1.050 | 19.75 | 20.74 |
| mt46thb110b | kg | Lubrificant per a unió amb junta elàstica en col·lector soterrat de sanejament sense pressió, Lubrigic "BORTUBO". (material) | 0.013 | 2.91 | 0.04 |
| mt01ara010 | m³ | Sorra de 0 a 5 mm de diàmetre. (material) | 0.419 | 12.10 | 5.07 |
| mq04cag010b | h | Camió amb grua de fins a 10 t. (maquinària) | 0.111 | 56.64 | 6.29 |
| mq01ret020b | h | Retrocarregadora sobre pneumàtics, de 70 kW. (maquinària) | 0.053 | 36.86 | 1.95 |
| mq02rop020 | h | Picó vibrant de guiat manual, de 80 kg, amb placa de 30x30 cm, tipus piconadora de granota. (maquinària) | 0.339 | 3.54 | 1.20 |
| mo041 | h | Oficial 1ª construcció d'obra civil. (mà d'obra) | 0.325 | 23.30 | 7.57 |
| mo087 | h | Ajudant construcció d'obra civil. (mà d'obra) | 0.320 | 20.68 | 6.62 |
| % | % | Costos directes complementaris | 2 % | 49.48 | 0.99 |
|  |  | Costos directes |  |  | 50.47 |
